# SKS Sport- und Kulturzentrum Sandhausen
Angebotsaufforderung (GAEB DA XML 3.2, DA83)
Projekt: 001-18523
Beschreibung:
Voller Titel des Bauvorhabens:
Sanierung und Erweiterung der Turn- und Festhalle zu einem Sport- und Kulturzentrum

Kurztitel des Bauvorhabens:
Sport- und Kulturzentrum Sandhausen

Adresse:
Kleegartenstraße 3, 69207 Sandhausen

Kenndaten:
- Bruttogeschossfläche BGF (R) 3.413,0 m² / BGF (S) 213,1 m²
- Bruttorauminhalt BRI (R) 17.745,4 m³ / BRI (S) 828.8 m³
- Netto-Raumfläche NRF 2.980,0 m²

Wesentliche bauliche Maßnahmen:
- Abbruch bestehender Gebäudeteile des Erdgeschosses, mit Beibehaltung des Untergeschosses sowie Beibehaltung des Haupttragwerks und des Bühnenbereichs der bestehenden Turn- und Festhalle (Herbst 2025 bis Frühjahr 2026)
- Umbau und Sanierung des Untergeschosses
- Neubau neue Gebäudeteile des Erdgeschosses in Massivbau, mit Gründung auf bestehenden und neue Tiefergründungen
- Neubau Obergeschoss südlich der bestehenden Halle in Holzbauweise
- Fassade Erdgeschoss aus vorgehängter Klinkerfassade, Fassade Obergeschoss als vorgehängte Holzfassade
- Flachdächer der neuen Gebäudeteile als Gründächer, leicht geneigtes Dach der Bestandshalle als Foliendach ohne Kiesauflage
- Innenausbau vollständig neu
- Haustechnik vollständig neu
- Freianlagen vollständig neu (innerhalb des definierten Baufelds)

Getrennte nachfolgende Maßnahme:
Die Umgestaltung und Neuordnung des Parkplatzes / Festplatzes nördlich des definierten Baufelds erfolgt als getrennte Maßnahme im Nachgang, nach Fertigstellung des Sport- und Kulturzentrums samt zugehöriger Freianlagen.
Währung: EUR
Nebenangebote zugelassen: ja
Erstellt mit: GXML Toolbox V3.3 R20230829, iTWO_64 V26.0.553, 19.08.2026

## A - Allgemeine Projektinformationen
Voller Titel des Bauvorhabens: Sanierung und Erweiterung der Turn- und Festhalle zu einem Sport- und Kulturzentrum

Kurztitel des BauvorhabensSport- und Kulturzentrum Sandhausen

Adresse:  Kleegartenstraße 3,  69207 Sandhausen

Kenndaten:
        - Bruttogeschossfläche BGF (R) 3.413,0 m² / BGF (S) 213,1 m²
        - Bruttorauminhalt BRI (R) 17.745,4 m³ / BRI (S) 828.8 m³
        - Netto-Raumfläche NRF 2.980,0 m²

Wesentliche bauliche Maßnahmen:
        - Abbruch bestehender Gebäudeteile des Erdgeschosses, mit Beibehaltung des Untergeschosses sowie Beibehaltung des Haupttragwerks und des Bühnenbereichs der bestehenden Turn- und Festhalle (Herbst 2025 bis Frühjahr 2026)
        - Umbau und Sanierung des Untergeschosses
        - Neubau neue Gebäudeteile des Erdgeschosses in Massivbau, mit Gründung auf bestehenden und neue Tiefergründungen
        - Neubau Obergeschoss südlich der bestehenden Halle in Holzbauweise
        - Fassade Erdgeschoss aus vorgehängter Klinkerfassade, Fassade Obergeschoss als vorgehängte Holzfassade
        - Flachdächer der neuen Gebäudeteile als Gründächer, leicht geneigtes Dach der Bestandshalle als Foliendach ohne Kiesauflage
        - Innenausbau vollständig neu
        - Haustechnik vollständig neu
        - Freianlagen vollständig neu (innerhalb des definierten Baufelds)

Getrennte nachfolgende Maßnahme:
Die Umgestaltung und Neuordnung des Parkplatzes / Festplatzes nördlich des definierten Baufelds erfolgt als getrennte Maßnahme im Nachgang, nach Fertigstellung des Sport- und Kulturzentrums samt zugehöriger Freianlagen.

## B - Projektbeschreibung
1. Lage
Gemeinsam mit dem Rathaus und dem Festplatz der Gemeinde Sandhausen liegt die Festhalle auf einem Grundstück (Flurstück Nr. 755) und bildet im Ortskern das Zentrum für Feste und Veranstaltungen. Abgeschirmt von Rathaus und Bebauung an der Bahnhofstraße liegt die Halle in zweiter Reihe, umgeben von kleinteiliger Wohnbebauung. Der Festplatz dient als Vorplatz und zur Erschließung der Halle.

2. Maßnahme
Beim geplanten Bauvorhaben handelt es sich um eine Weiterentwicklung eines bestehenden Gebäudekomplexes aus den 1950er und 1970er Jahren. Ein Großteil der baulichen Anlagen des Erdgeschosses werden abgebrochen, mit Ausnahme des Haupttragwerks der bestehenden Turn- und Festhalle samt Bühnenbereich. Das Untergeschoss bleibt komplett erhalten.

Alle zu erhaltenden Bauteile werden in der neuen Gebäudeplanung mit verwendet und integriert. Vor allem im Untergeschoss handelt es sich daher um Maßnahmen des Bauens im Bestand. Alle neuen Baukonstruktionen werden entweder auf bestehenden Konstruktionen errichtet (auf dem Untergeschoss), integrieren bestehende Tragwerke (im Bereich Festhalle), oder schließen baulich an den Bestand an (südlich der Festhalle).

3. Innere Erschließung und Nutzungsverteilung

Erschließung
Der zum Festplatz orientierte Haupteingang dient sowohl als Zugang für die Veranstaltungsnutzung in den erdgeschossigen Räumen, als auch für die Vereinsnutzungen im Obergeschoss, so dass sich das Gebäude als eine Adresse für alle Nutzer präsentiert. Zusätzlich ist zur Burgstraße hin ein Nebeneingang ausgebildet, der als Bühnenzugang im Veranstaltungsfall genutzt werden kann, aber bei Bedarf auch einen vom Foyer getrennten Zugang zu den Vereinsräumen ermöglicht, ohne eine gleichzeitige Nutzung im Erdgeschoss zu beeinträchtigen.

Foyer
Der Haupteingang führt unmittelbar in das großzügige Foyer, das den Festsaal und den Multifunktionssaal erschließt. Von hier erfolgt zudem gut auffindbar der Zugang zu den Vereinsräumen im Obergeschoss. Die Garderobe sowie die Küche sind durch eine Ausgabetheke direkt an das Foyer angeschlossen, lassen sich aber in der Alltagsnutzung mittels Falt-Trennwänden verschließen.

Festsaal
Der Festsaal bleibt in seiner Kubatur bestehen, die Tragkonstruktion (Bodenplatte und Stützen / Träger) bleibt erhalten. Er erhält eine neue Hülle (Fassade und Dach) und wird vollständig kernsaniert. Er soll als Einfeldhalle eingeschränkt für Sportnutzungen dienen, sowie als Versammlungsstätte Veranstaltungen bis zu 750 Personen ermöglichen.
Die kulturelle Nutzung steht bei der Ausgestaltung der Halle im Fokus. Für kleinere Veranstaltungen ist ein Trennvorhang vorgesehen, zur rein optischen Teilung des Saals und ohne akustische Anforderungen. Bei Reihenbestuhlung beträgt die Kapazität ca. 650 Plätze, bei Bankettbestuhlung 480 (80 Tische für 6 Personen).
Die Sportnutzung beschränkt sich auf ausgewählte Sportarten. Ballsport wird grundsätzlich ausgeschlossen, Prallwände sind nicht erforderlich.

Bühne
Der bestehende Bühnenraum bleibt als Teil des Festsaals erhalten und wird ebenfalls vollständig neu ausgebaut und ausgestattet. Die zugehörigen Nebenräume werden neu organisiert und an den Nebeneingang mit Anliefermöglichkeit angeschlossen. Eine Öffnung in der Außenwand direkt auf Bühnenniveau wird ergänzt und ermöglicht die direkte Anlieferung größerer Elemente.
Der Umgang um die Bühne ist mit entsprechender Anordnung von Bühnenvorhängen oder Kulissen gegeben. Saal und Bühne werden mit einer modernen Veranstaltungs- und Bühnentechnik ausgestattet.

Multifunktionssaal
Der Multifunktionssaal bildet den zweiten Baustein der Versammlungsstätte im Erdgeschoss. Er ist sowohl direkt an das Foyer angeschlossen als auch über das Nebenfoyer mit dem Festsaal verknüpft.
Hier finden kleinere kulturelle Veranstaltungen bis 200 Personen bei Reihenbestuhlung, sowie für Sportkurse der Vereine oder Volkshochschule statt. Die Sportnutzung erfolgt eingeschränkt mit Übungen am Platz und auf zusätzlichen Matten. Für die gleichzeitige Nutzung durch zwei Kleingruppen erfolgt eine mittige Teilung des Saals durch eine Mobiltrennwand.

Küche
Für die Bewirtung bei Veranstaltungen ist eine Küche mit zugehörigen Nebenräumen vorgesehen. Die Nutzung ist auf Catering sowie die Zubereitung einfacher Speisen ausgelegt. Über eine Theke zum Foyer erfolgt die Ausgabe von Getränken oder kalter Speisen. Der Ausgabebereich ist mittels einer Durchreiche unmittelbar mit der Küche verknüpft. Die Andienung der Küche kann über einen eigenen Zugang direkt von außen erfolgen.
In Küchennähe ist ein von außen zugänglicher Müllraum angeordnet.

Sanitäranlagen
Die WC-Anlagen sind auf die von der Bauherrschaft definierte Besucheranzahl von insgesamt maximal 900 Personen im Gebäude ausgelegt. Dabei können die WCs im Erdgeschoss den Bedarf für 750 Personen decken, die WC-Anlage im Obergeschoss ergänzt diese für weitere 150 Personen.
Zusätzlich ist ein separates Personal-WC für das Küchenpersonal vorgesehen. Die Sammel- und Einzelumkleiden erhalten jeweils ein eigenes WC.

Umkleiden
Die Sammelumkleiden sind geschlechtergetrennt und bieten Platz für 24 Personen. Neben einem WC verfügt jede Umkleide über zwei Duschplätze. Die Nutzung soll gleichzeitig von Gruppen im Fest- und Multifunktionssaal erfolgen.
Zusätzlich zu den Sportlerumkleiden sind zwei Einzelumkleiden für Künstler in Bühnennähe vorgesehen. Eine dieser Umkleiden ist für die barrierefreie Nutzung ausgelegt und kann im Sportbetrieb mitgenutzt werden.

Vereinsräume
Das neu hinzukommende Obergeschoss bietet drei Vereinsräume unterschiedlicher Größe. Um eine gegenseitige Störung möglichst gering zu halten, sind zwischen den Räumen Lagerzonen als Puffer angeordnet.
Die gemeinsame Teeküche ist als Treffpunkt zentral am Treppenaufgang angeordnet und öffnet sich zur anschließenden Verkehrszone. Weitere Lagerflächen für die Vereine und die Sanitäranlagen schließen sich entlang dem zentralen Flur an.
Unabhängig vom Erdgeschoss sind die Fluchtwege aus dem Obergeschoss über die interne Treppe und den Nebeneingang im Erdgeschoss sowie über eine zusätzliche außenliegende Fluchttreppe gegeben, die über die Dachfläche unmittelbar vor den Vereinsräumen erreicht werden kann.

Untergeschoss
Im bestehenden Untergeschoss sind die hauptsächlich Technikräume untergebracht. Außerdem nimmt es weitere Lagerflächen für den Hausmeister und die Küche auf.
Man erreicht das Untergeschoss über den Aufzug oder die neu zu errichtende Treppe neben den Besucher-WCs. Für die Einbringung oder den Austausch von Technikkomponenten wird der bestehende Lichtschacht an der Süd-West-Ecke erhalten.

Aufzug
Für die barrierefreie Erschließung des Obergeschosses, sowie der Lagerflächen im Untergeschoss, ist ein Aufzug vorgesehen. Dieser ist für die Aufnahme einer Krankenliege ausgelegt und verfügt über ein Kabinenmaß von 1,10m x 2,10m.

4. Tragkonstruktion
Der Festsaal wird bis auf das Haupttragwerk aus Stützen und Träger zurück gebaut. Die Stirnseiten der Hallenraums mit Bühne bleiben mit ihren Ausfachungen aus in Mauerwerk ebenfalls erhalten, mit Anpassungen und Ergänzungen in Mauerwerk. Die Längsseiten des Hallenraums erhalten im oberen Bereich neue Ausfachungen in Holzrahmenbauweise. Eine neue Dachkonstruktion aus aufgeständertem Holztragwerk und Trapezblecheindeckung bildet den oberen Abschluss.

Außerhalb des Festsaals wird das gesamte Erdgeschoss als Massivbau in Stahlbeton-Konstruktion ausgeführt, davon einige definierte Wände in Sichtbetonqualität SB 3. Neue Bodenplatten aus Stahlbeton in nicht unterkellerten Bereichen ergänzen vorhandene Bodenplatten bzw. die Geschossdecke über UG. Die Decken bzw. Dachscheiben über EG werden größtenteils als Flachdecken aus Stahlbeton ausgeführt. Als Ausnahme davon erhält der südliche Multifunktionssaal eine weitgespannte Deckenkonstruktion aus Halbfertigteilen mit Aufbeton (Pi-Decke).

Das Obergeschoss wird als leichter Holzbau erstellt, mit tragenden Holzständerwänden und einer Brettsperrholzdecke als Dach. Die Trennwand zum Festsaal  muss dabei aus Brandschutzgründen mit Pfeilern und einem oberen Träger in Stahlbeton ausgeführt werden, für eine spätere Ausfachung mit Brandschutzanforderungen in Trockenbau. Die östliche Abschlusswand des internen Treppenhauses wird in Stahlbeton umgesetzt.

Die Konstruktion des Untergeschosses stammt aus den 1950er Jahren (unter der Festhalle) bzw. aus den 1970er Jahren (restlicher Bereich) und bleibt erhalten. Die Tragkonstruktion besteht aus Stahlbeton, mit einer Bodenplatte und einem Sockelbereich aus bauzeitlichem "Sperrbeton". Zur Aufnahme neuer Lasten aus den neuen Gebäudeteilen des EG und des OG sind zusätzliche Maßnahmen im vorhandenen UG, z.B. neue Stützen mit eigenen Fundamenten, Wandscheiben und Unterzüge. Die Weiterführung des neuen Aufzugsschachtes in das Untergeschoss erfolgt in WU-Beton. Bestehende Öffnungen in den Außenwänden werden in Stahlbeton verschlossen.

5. Fassaden
Die Erdgeschossfassaden werden in Anlehnung an das frühere Erscheinungsbild mit neuer Ziegelfassade und umlaufendem Attikaband aus Stahlbeton-Fertigteilen ausgeführt. Auf der Nordseite wird eine Arkade als Vorzone ausgebildet. Hier erhält der Festsaal und der Haupteingang eine großzügige Verglasung mit zahlreichen Ausgangstüren. Auch der Nebeneingang auf der Ostseite wird als eingezogener Bereich mit großflächiger Verglasung ausgeführt. Darüber hinaus sind im Erdgeschoss vor allem für den südlichen Multifunktionssaal und die westlichen Nebenräume regelmäßige Verglasungselemente angeordnet.

Das Obergeschoss erhält umlaufend eine hinterlüftete Holzfassade. Damit wird der obere Teil der Bestandshalle und der neu errichtete Trakt mit den Vereinsräumen optisch zu einer Einheit zusammengefasst.  Im Obergeschoss sind nur auf der Südseite Verglasungselemente angeordnet, teilweise als Türen zum Flüchten über Dach.

6. Dächer
Die Dachflächen über EG erhalten ein Retentionsdach mit extensiver Begrünung. Die Dachentwässerung erfolgt innenliegend, die Notentwässerung über Speier nach außen. Der Bereich vor der Südfassade OG erhält einen Pflasterbelag als Fluchtweg.

Das Dach des neuen OG-Traktes für die Vereinsräume wird als Gründach mit extensiver Begrünung ausgeführt, das Dach der Festhalle aus statischen Gründen nur als Foliendach ohne weiteren Aufbau. Beide Dachflächen werden innenliegend entwässert (inkl. Notentwässerung) und mit aufgeständerten PV-Modulen ausgestattet.

7. Innenausbau
Im Erdgeschoss und Obergeschoss sind alle nichttragenden Innenwände und zahlreiche Abhangdecken in Trockenbau geplant. Die nichttragenden Wände des Untergeschosses werden gemauert.

Generell kommen schwimmende Estriche zur Ausführung, im Festsaal und im Multifunktionssaal ein elastischer Schwingboden. Der Standard-Bodenbelag des Hauses wird ein Kautschukbelag sein. Der Festsaal erhält einen Parkettboden und alle Feuchträume einen Fliesenbelag.

Besondere Bereiche im Innenausbau sind die zwei Säle des EG, der Foyerbereich des EG und die Vereinsräume im OG. Hier wird ein höherwertigerer Innenausbau mit erhöhten gestalterischen und akustischen Anforderungen umgesetzt.

8. Haustechnik
Die komplette Haustechnik inkl. Hauseinführungen wird neu errichtet. Dabei sind die  Haustechnikzentralen überwiegend im Untergeschoss untergebracht. Eine größere Lüftungsanlage findet sich auf einer Dachfläche im Obergeschoss, in Verlängerung der Vereinsräume nach Osten.

9. Brandschutz
Das Gebäude wird als Versammlungsstätte eingestuft und wird mit einer Brandmeldeanlage ausgestattet. Das umfangreiche Brandschutzkonzept mit seinen detaillierten Vorgaben ist von allen Gewerken zwingend zu beachten.

## C - Baustelle Allgemein
1. Lage und Umgebung
Das Baufeld liegt zentral im Ortskern der Gemeinde Sandhausen und wird begrenzt von der Kleegartenstraße im Westen, der Straße Am Festplatz im Süden, der Burgstraße im Osten sowie dem Park- und Festplatz im Norden.

im Westen, Süden und Osten des Baufelds grenzt kleinteilige Wohnbebauung an. Der Parkplatz bzw. Festplatz im Norden der Baustelle wird für die Baustellen-Einrichtungsfläche etwas verkleinert, bleibt aber in seiner Funktion für die Dauer des gesamten Bauvorhabens in Betrieb.

2. Erreichbarkeit und Andienbarkeit
Die Gemeinde Sandhausen liegt südlich von Heidelberg und ist überregional einfach erreichbar über die A5 im Westen und die A6 im Süden.

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
Vor Ort kann die Baustelle über die L598 (Umgehungsstraße zwischen Sandhausen und Leimen-St. Ilgen) und die Bahnhofstraße angefahren werden. Grundsätzlich erfolgt die Zufahrt von Osten über die Burgstraße. Sollte ein Wenden innerhalb der Baustelleneinrichtungsfläche nicht möglich sein, ist eine Ausfahrt nach Westen über den Parkplatz in Richtung Kleegartenstraße möglich.

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
Die östlich an das Baufeld angrenzenden Straßen bis zur Bahnhofstraße (Burgstraße, Beethovenstraße, Baumgartenstraße) sind alle in ihrer Breite begrenzt. Die Fahrzeuggrößen sind im Vorfeld hierauf abzustimmen. Eine alternative Zufahrt aus Westen auf das Baufeld ist im Einzelfall mit der örtlichen Bauüberwachung abzustimmen.

3. Baustelleneinrichtung
Die Baustelle ist umlaufend durch einen von der Gemeinde Sandhausen gestellten Bauzaun gesichert, vgl. Baustelleneinrichtungsplan. Die Hauptfläche der Baustelleneinrichtung mit Containern, Kran-Standort, Anlieferung und Lagerflächen ist nördlich der Baustelle verortet, in direkter Nachbarschaft des weiterhin genutzten Parkplatzes. Hier finden sich zwei Toranlagen im Bauzaun für die Zu- und Ausfahrt aus der Baustelle.

Im Westen und Osten der Baustelle entlang der Kleegartenstraße bzw. der Burgstraße dient der Bauzaun vor allem der Abgrenzung der Baustelle vom öffentlichen Raum. Hier sind keinerlei Lagerflächen möglich.

Im Süden entlang der Straße Am Festplatz entsteht eine untergeordnete Nebenfläche der Baustelleneinrichtung, die nur sehr eingeschränkt und nach Abstimmung mit der örtlichen Bauüberwachung genutzt werden kann. Hier ist eine dritte Toranlage als Zugang angeordnet. Der Transport von Material von der Hautfläche der Baustelle im Norden zu dieser südlichen Nebenfläche ist nur über den öffentlichen Straßenraum oder mittels Kran möglich, eine direkte Verbindung innerhalb des Baufeldes ist nicht gegeben.

4. Bestandsbäume
Auf dem Baufeld befinden sich zahlreiche Bestandsbäume, die zwingend über die gesamte Bauzeit zu schützen sind. Zu Beginn der Rohbauabreiten werden fachgerechte Schutzmaßnahmen der Baustandorte umgesetzt, die von allen Nachfolgegewerken berücksichtigt werden müssen. Ein Rückbau der Schutzmaßnahmen und Schutzzäune sowie jegliche Belastung der Wurzelbereiche ist zu jeder Zeit untersagt.

5. Container- und Lagerflächen
Auf der nördlichen Hauptfläche der eingezäunten Baustelleneinrichtungsfläche wurden im Zuge der Abbruchmaßnahmen durch die Gemeinde Sandhausen mehrere Container als allgemeine Infrastruktur aufgestellt: ein Bürocontainer für den AG und die örtliche Bauüberwachung, ein Doppelcontainer für einen größeren Besprechungsraum, sowie zwei Sanitärcontainer. Diese Container stehen über den Großteil der Bauzeit zur Verfügung, bis zur Ausführung der Freianlagen gegen Ende der Gesamtmaßnahme.

Die Sanitärcontainer dienen allen Personen auf der Baustelle, inkl. den Mitarbeitenden den AN. Das Baubüro und der Besprechungsraum dienen NICHT dem Aufenthalt von Mitarbeitenden des AN. Hierfür hat der AN ggf. eigene Mannschaftswagen bzw. Container vorzuhalten. Das Errichten und Vorhalten von Aufenthalts- und Lagerräumen sind Sache des AN, ohne zusätzliche Vergütung durch den AG. Wohnmöglichkeiten auf der Baustelle sind grundsätzlich nicht zugelassen.

Darüber hinaus sind auf der nördlichen Hauptfläche der Standort des Krans, Lagerflächen und Aufstellungsflächen für Materialcontainer der ausführenden Firmen vorgesehen. Der nördlichste Bereich zwischen den zwei Toren bleibt grundsätzlich für die Anlieferung frei. Die genaue Organisation der Baustellen-Logistik erfolgt vor Ort in Abstimmung zwischen den ausführenden Firmen und der örtlichen Bauüberwachung. Änderungen der grundsätzlichen Flächenzuweisungen werden ausschließlich durch die örtliche Bauüberwachung veranlasst.

Die Lagerflächen vor Ort sind aufgrund der innerörtlichen Lage begrenzt. Das Material der Firmen soll "just in time" angeliefert werden, maximal eine Woche im Voraus. Größere Lieferungen sind mit der örtlichen Bauüberwachung im Voraus abzustimmen. Es besteht kein Anspruch auf eine durchgehend gleich große Lagerfläche.

Sofern mehrere Auftragnehmer gleichzeitig mit der Ausführung von Leistungen beschäftigt sind, ist von jedem darauf zu achten, dass die anderen nicht behindert sind.

6. Krannutzung und weitere Hebezeuge
Für das Abladen, Lagern und den Transport von jeglichem Material werden vom Auftraggeber weder Geräte noch Arbeitskräfte zur Verfügung gestellt. Die Inanspruchnahme von Hebezeugen oder Personal anderer Auftragnehmer ist direkt zwischen den betroffenen Firmen zu vereinbaren und zu vergüten.
Hochbaukran mit einem Ausleger von 58 m und einer Spitzentragkraft von 1,4t ist in die Position Baustelleneinrichtung einzukalkulieren. Notwendige Gründungsmaßnahmen für Kranfundamente sind vom Auftragnehmer eigenverantwortlich festzulegen (HOAI LP 4 und 5), in Abhängigkeit mit den vorhandenen Bodenverhältnissen (siehe Bodengutachten) statisch zu bemessen und mit dem Tragwerksplaner abzustimmen. Die Leistung Kräne versteht sich einschließlich notwendiger Genehmigungen, Überschwenkrechte und Abnahmen (Koordination, Vorgang und Gebührenübernahme, Lieferung und Aufbau, Wartung und Unterhalt, Versicherung, Personal und Rückbau. Der Rückbau einschließlich Abtrennen der Anker, Schließen der Deckenplatten sowie die Entsorgung der getroffenen Vorkehrungen sind in den Angebotspreis einzukalkulieren.

7. Strom / Wasser / Abwasser
Die Bereitstellung von Übergabepunkten zur Strom- und Wasserversorgung erfolgt innerhalb der nördlichen Baustellen-Einrichtungsfläche auf Kosten des AG, vgl. Baustellen-Einrichtungsplan. Der Baustelleneinrichtungsplan wird bei Bedarf aktualisiert (z.B. bei bauseitigen Vorhaltungen von Elektro-Unterverteilungen im Gebäude).

Die Kosten für Baustrom und Bauwasser trägt der AG. Das Heranführen von Strom und Wasser an die für den AN erforderlichen Stellen ist Sache des AN und wird nicht gesondert vergütet.

Schächte für das Einleiten von Schmutzwasser sind auf dem Baufeld vorhanden. Die Einleitung von Schmutzwasser inkl. der notwendigen Leitungsführung ist im Vorfeld mit der örtlichen Bauüberwachung abzustimmen. Die erforderlichen Maßnahmen sind Sache des AN und werden nicht gesondert vergütet.

8. Baugrund
Auf die Ausführungen und Vorgaben der geologischen Untersuchungen wird ausdrücklich hingewiesen. Siehe hierzu Bericht der RT Consult GmbH vom 18. November 2024

9. Kampfmittel
Zur Luftbildauswertung liegt ein Bericht der Uxo Pro Consult GmbH vom 28.10.2024 vor.
Demzufolge hat die Luftbildauswertung keine Anhaltspunkte für die Kontamination des Erkundungsgebiets mit Kampfmitteln ergeben. Nach derzeitigem Kenntnisstand sind keine weiteren Maßnahmen erforderlich.

Bei unerwartetem Auftreten von Kampfmitteln ist unverzüglich der Kampfmittelbeseitigungsdienst sowie die örtliche Bauüberwachung zu informieren.

10. Schutzmaßnahmen
Im Zuge der Rohbauarbeiten hat der Auftragnehmer alle gemäß UVV erforderlichen Schutz- und Sicherungseinrichtungen wie

- Treppengeländer
- Brüstungsgeländer
- Schachtabsperrungen
- Schachtabdeckungen etc.

anzubringen, vorzuhalten, auf Vollständigkeit zu überprüfen, soweit erforderlich zu ergänzen und unmittelbar vor dem Einbau endgültiger Sicherungen diese Provisorien wieder abzubauen.

Treppen- und Brüstungsgeländer müssen so montiert werden, dass ein ungehinderter Ausbau für die Arbeiten von Nachfolgegewerke möglich ist (z.B. Montage der Geländer, Montage von Fassaden, Verlegen Treppenbelag etc.). Bei Treppenhäusern sind die Schutzgeländer im Treppenauge bzw. nach Absprache mit der örtlichen Bauüberwachung einzubauen.

Nach Abnahme des Rohbaus erhält der AN für die weitere Vorhaltung, Unterhaltung, Überprüfung auf Vollständigkeit, Ergänzung usw. der Sicherungseinrichtungen die in gesonderten Positionen vorgesehene
Vergütung. Bei dem anzubietenden Pauschalpreis ist zu berücksichtigen, dass die Sicherungseinrichtungen abschnittsweise abgebaut werden. Das Material geht mit dem Abbau in den Besitz des AN über und ist von der Baustelle zu entfernen.

Müssen diese Sicherungseinrichtungen auf Anweisung des AG abgebaut und wieder aufgebaut werden, so wird dies gesondert vergütet.

Mit der Auflage der ständigen Überprüfung/Ergänzung der Sicherungseinrichtungen vorgeschriebener Art, während der gesamtem Bauphase bis zum Ersatz durch die endgültige Ausführung, übernimmt der AN die volle Verantwortung für die Sicherheit der Baustelle.

11. Rauchverbot/Raucherzonen
Innerhalb des direkten Baufeldes ist das Rauchen untersagt. Der Auftragnehmer ist für die Verhängung eines Rauchverbotes gegenüber seinen Mitarbeitern und Subunternehmern verantwortlich.
Für Raucher sind gleichzeitig entsprechende Raucherzonen  innerhalb der Baustelleneinrichtung einzurichten.

## D - Lean Management
Lean Site Management (LSM)

Der Bauherr plant im Projekt Sport- und Kulturzentrum Sandhausen das Lean Site Management (LSM) als Steuerungswerkzeug für die Ablaufplanung und Logistik in der Ausführungsphase über alle Teilprojekte einzusetzen. Im Mittelpunkt steht hierbei der optimale Gesamtprozess für alle Beteiligten mit möglichst großer Wertschöpfung in Hinblick auf das zu erstellende Gebäude. Zur erfolgreichen Einführung des Systems ist die aktive Mitarbeit aller beteiligten Unternehmen notwendig. Das System besteht aus folgenden Elementen:

Gesamtprozessanalyse - Gesamtverständnis
Die Gesamtprozessanalyse analysiert und optimiert gemeinsam den Gesamtprozess vom Fertigstellungstermin rückwärts zum Baubeginn. Im Mittelpunkt steht dabei die gemeinsame (alle Beteiligten) Erarbeitung/Hinterfragung der Gesamtprozesse vor Beginn.

Prozessplanung - als Vorschau
Die Prozessplanung (4-Monats-Vorschau aller Aktivitäten auf der Baustelle), als Steuerungs- und Kommunikationsmedium zwischen Baustelle und Planung, wird auf Basis der Gesamtprozessplanung und des Terminplans monatlich mit den Beteiligten der Baustelle und der Planung erstellt. Der Fokus liegt hierbei auf der pro-aktiven Erkennung von Hindernissen und der Lösung der Probleme. Die Prozessplanung ist der erste Schritt zu einer stabilen und belastbaren Ablaufplanung.

In diesem monatlichen Abstimmungstermin stimmen alle relevanten Projektbeteiligten (Terminplaner, Bauleitung, Firmen-Projektleiter, GU-Vertreter, Bauherren-Vertreter etc.) und ausführende Firmen die Aktivitäten der nächsten 4 Monate zusammen ab. Hauptfokus hierbei ist das Erkennen und Beseitigen von Hindernissen und die Festlegung eines gemeinsamen Bauablaufes.
Ablaufplanung - im Detail
In der aus der Prozessplanung abgeleiteten detaillierten Ablaufplanung (4-Wochen-Vorschau aller Aktivitäten und der Logistik auf der Baustelle als transparentes und visuelles Planungswerkzeug) wird die Baustelle durch einen tagesaktuellen „Produktionsplan“ gesteuert. Die Planung wird wöchentlich erstellt und täglich angepasst. In der wöchentlichen Überarbeitung der Ablaufplanung werden alle erkennbaren Hindernisse in den nächsten 4 Wochen erfasst und ein detaillierter Ablauf in kleinräumigen Einheiten der Baustelle getaktet. Täglich wird die Ablaufplanung an die tatsächlichen Gegebenheiten (Termineinhaltung und Qualität) angepasst und die Taktung überarbeitet. Zur ständigen Kontrolle der Wirksamkeit werden im System Kennzahlen (Qualität und Termintreue) für die einzelnen Unternehmen erfasst und ausgehängt.

Der Prozess auf der Baustelle wird damit stabil und verlässlich, so dass die Logistik und Engpassressourcen bedarfsgerecht darauf abgestimmt werden können. Für die beteiligten Unternehmen steigt die Effizienz der Abwicklung durch die belastbare Planung auf der Baustelle.

In einem wöchentlichen Abstimmungstermin (i.d.R. im Zuge der Baubesprechung) werden gemeinsam zwischen der Bauüberwachung und den ausführenden Unternehmen die Aktivitäten bis auf Tages- und Bereichsbasis zusammen auf der Planungstafel für die nächsten 4 Wochen gesteckt. Dieser Termin muss durch die ausführenden Unternehmen vorbereitet werden, um die geplanten Aktivitäten gemeinsam planen und abbilden zu können und entspricht der Arbeitsvorbereitung der Unternehmen. Eine Vorbereitung und Teilnahme der Obermonteure/Poliere der Firmen als auch der Bauleitung ist zwingend erforderlich. Der Aufwand für diesen Abstimmungstermin bewegt sich im Rahmen einer normalen Baubesprechung.

In einem täglichen kurzen Abstimmungstermin werden morgens die Aktivitäten des letzten Tages und des aktuellen Tages durchgesprochen und eventuelle Anpassungen an der Planung vorgenommen. Die offenen Punkte werden besprochen. Teilnehmer am täglichen Abstimmungstermin sind die Bauleitung und die ausführenden Unternehmen. Der Aufwand entspricht üblichen Abstimmungen auf der Baustelle und sollte 15-30 Minuten nicht überschreiten.

Der AN verpflichtet sich, die hierfür erforderlichen täglichen Abstimmungen mit der zuständigen Bauüberwachung vorzunehmen sowie die hierfür als Grundlage der Abstimmungen erforderlichen vorausschauenden bereichsbezogenen Ablaufplanungen (täglich, wöchentlich, monatlich) rechtzeitig vorab auf Anforderung zu übergeben. Des Weiteren verpflichtet sich der AN an den relevanten Schulungen zum LSM System teilzunehmen.

Für die Nutzung des Tools fallen keine Gebühren an.

## E - Digitale Baumanagement
Dalux Field
Für die digitale Umsetzung der Prozesse und Themengebiete der LPH 8 verwendet der AG im Projekt Sport- und Kulturzentrum Sandhausen die Software Dalux Field.

Dalux Field ist eine browser- und appbasierte Software, dessen Ziel ist es, die Zusammenarbeit, Kommunikation und Dokumentation der einzelnen Baubeteiligen an einem Ort zu bündeln und Synergien zu schaffen.

In einer zentralen Plattform ermöglicht das Baustellenmanagement Tool Dalux Field gleichzeitig die Dokumentation der Baustelle sowie die Kommunikation inkl. Verortung im Plan über ausstehende Aufgaben und Klärungspunte mit den Teilnehmern.
Als Grundlage der digitalen Bespielung der Baustelle dienen bei diesem Projekt 2D Pläne.
Zur besseren Orientierung besteht die Möglichkeit das BIM-Modell zu nutzen, jedoch stellt dieser keine Aussführungsgrundlage dar. Für die Ausführung sind die 2D Pläne maßgebend.

Es stehen in Dalux Field mehrere, in sich greifende Module zur Anwendung:

1.  Aufgaben
2.  Checklisten
3.  Capture (Fotodokumentation)
4.  Bautagesberichte
5.  Protokolle

Folgende Prozesse und Themen werden in standardisierter Form abgewickelt:

-  Berichtswesen (z.B. Baubesprechung, Bautagebuch, Bemusterung, etc.)
-  Dokumentenmanagement (z.B. Kernbohranträge, Aufgabenmanagement, etc.)
-  Fotodokumentation (z.B. Baufortschrittskontrolle, etc.)
-  VOB-relevanter Schriftverkehr (z.B. Mängelanzeige, Behinderungsanzeige, etc.)

Die Grundlagen und Vorlagen werden in einem gemeinsamen Kick-Off Termin vorgestellt und definiert. Des Weiteren erfolgt bekommen die am Projekt beteiligte Mitarbeiter eine kostelose Schulung, um Dalux Field effektiv auf der Baustelle nutzen zu können.

Die Nutzung von Dalux Field ist für den Bieter verpflichtend. Für die Nutzung fallen keine Gebühren an.
Eine entsprechende Hardware wird vom AG nicht bereitgestellt.

Dalux Field kann als Webanwendung oder über mobile Endgeräte verwenden werden.

Homepage: https://www.dalux.com/de/dalux-field

## F - Rechnungslauf
Abrechnung
Die Rechnungen sind an den Auftraggeber zu adressieren.

Die Rechnungen sind prüffähig und nachvollziehbar aufzustellen und mit folgenden Inhalten zu versehen:

- Vertragsnummer (SAP-Nummer)
- Projektnamen
- Gewerk
- Vertragsbezug
- Rechnungsdatum und Rechnungsnummer.

Bei der Rechnungsstellung sind die Anforderungen gemäß § 14 Nr. 4 UstG, wie z.B. fortlaufende Rechnungsnummer, Ausführungszeitraum etc. zu beachten. Falls vertragliche Umlagen, Einbehalte und Nachlässe vereinbart sind, sind diese bei der Rechnungsstellung zu berücksichtigen. Die Rechnungen sind gemäß ihrer Art, Abschlagsrechnung (AR), Schlussrechnung (SR) und Einzelrechnung (ER) zu benennen und fortlaufend zu nummerieren (Beispiel 1. AR). Die Leistungseinzelansätze in den Rechnungen sind generell gemäß der Positionsnummerierungen des Auftragsleistungsverzeichnisses aufsteigend aufzulisten. Bei Nichtbeachtung werden die Rechnungen ungeprüft zurückgeschickt.

Die Rechnungsstellung von Nachtragsleistungen, Stundenlohnarbeiten und Stoffpreisgleitklauseln sind nachfolgend beschrieben. Sofern nichts anderes vereinbart wird, ist die Rechnungsstellung kumuliert aufzustellen.
Der Leistungsstand (Aufmaß) ist im Voraus mit den zuständigen CM bzw. FBÜ abzustimmen. Das geprüfte Aufmaß und das gemeinsam abgestimmte Ergebnis bildet die Grundlage der Leistungsermittlung für die Rechnungsstellung. Folgeaufmaße und Folgerechnungen sind aufbauend auf das geprüfte Ergebnisse zu erstellen.

Rechnungslauf
Die Rechnungen sind im Original inkl. Positionsaufstellung jedoch ohne Anlagen postalisch an den Auftraggeber einzureichen. Parallel dazu erhält die zuständige (Fach-) / Bauleitung die Rechnungskopie einschließlich aller Rechnungsanlagen in Digital sowie Papierform.

Das Eingangsdatum des zuletzt eintreffenden Dokumentes ist maßgebend für die vertraglich vereinbarte Prüffrist.

Aufmaß
Aufmaßunterlagen  (Aufmaßpläne und -blätter) sind seitens der ausführenden Firmen 1-fach (Digital sowie in Papier) für die Prüfung des Leistungsstandes durch die OBÜ bzw. FBÜ vorzubereiten und an die OBÜ bzw. FBÜ zu übergeben. Mittels farblicher Kennung ist der Leistungsstand in den Aufmaßplänen, mit Hinweis auf den Stand des Aufmaßes, eindeutig darzustellen und positionsweise den Aufmaßblättern, mit Hinweis auf den Stand des Aufmaßes, zuzuordnen. Sofern nichts anderes vereinbart ist, ist das Aufmaß kumuliert aufzustellen. Der Zuwachs ist separat aufzuweisen.

Vor Rechnungsstellung wird anhand des Aufmaßplans die Leistung im Hinblick auf die Mengen durch die zuständige (Fach-) / Bauleitung geprüft, festgestellt und auf den Aufmaßblättern dokumentiert. Der Prüfer dokumentiert mit seiner Unterschrift die fachlich und rechnerisch richtige Prüfung. Auf Basis dieser Leistungsfeststellung erfolgt bei Bedarf ein gemeinsames Abstimmungsgespräch zwischen ausführende Firma und (Fach-) / Bauleitung.
Auf Grundlage des geprüften Aufmaßes erfolgt die Rechnungsstellung, bei der die ausführende Firma die geprüften Aufmaßblätter, Pläne oder Abrechnungszeichnungen beifügt. Zur Rechnungsstellung übergibt der AN ebenfalls eine Austauschdatei im GAEB- Format. Die vertragliche Prüfung erfolgt im Rahmen der Rechnungsprüfung.

Eine Leistungsfeststellung als Grundlage für eine Abschlagsrechnung gilt im Sinne von VOB/B § 14 als prüfbar, wenn o.g. Bedingungen eingehalten sind und die Mengenberechnung an Hand der beigefügten Abrechnungszeichnungen / Pläne eindeutig nachvollziehbar ist, ohne dass hierfür gesonderte Ermittlungen oder Berechnungen erforderlich sind.

Zur Prüfung der Schlussrechnung sind die Original - Aufmaßpläne nach dem Scannen durch die ausführende Firma der Rechnungskopie, die an die OBÜ bzw. FBÜ geht, beizulegen. Nach Abschluss der Schlussrechnungsprüfung verbleiben die Original - Aufmaßdokumente / Aufmaßpläne beim Auftraggeber.

Bei Pauschalverträgen erfolgt keine Aufmaßprüfung sondern eine Feststellung des Leistungstandes auf Grundlage des vereinbarten Zahlungsplans.

Stundenlohnarbeiten
Grundsätzlich sind Stundenlohnarbeiten zu vermeiden und falls inhaltlich erforderlich, Positionen aus dem Hauptauftrag für die Leistung heranzuziehen. Zusätzliche Leistungen sind in Form eines prüfbaren Nachtrags einzureichen.

In Ausnahmefällen und in Abstimmung mit der OBÜ bzw. der FBÜ ist die Ausführung von Stundenlohnarbeiten auf schriftliche Anweisung des Bauherren ohne vorherige Anmeldung durch die ausführende Firma möglich. Regieberichte sind nur nach vorheriger Anmeldung und Freimeldung bei der OÜ gültig. Die gegengezeichnete Freigabe ist mit den Regieberichten einzureichen.
Die Einreichung muss spätestens 3 AT nach Ausführung erfolgen.

Stundenlohnrapporte sind alsbald nach Abschluss der Stundenlohnarbeiten der OBÜ / FBÜ zur Prüfung und Bescheinigung an die Adresse zu versenden. Die Stundenlohn- bzw. Regieberichte müssen mind. folgende Angaben enthalten (Siehe Rapportmuster):

-  Datum der erbrachten Leistungen
-  Art der erbrachten Leistungen
-  Nachvollziehbare Angaben des Ortes der erbrachten Leistungen
-  Namentliche Benennung (Vor- und Nachname) der für die Leistung tätig gewesenen  Mitarbeiter
  mit fachlicher Qualifikation gemäß Vertrag (ersatzweise gem. tarifvertraglicher Bezeichnung) und Dauer der Tätigkeit
-  Zweifelsfreie Menge und Bezeichnung der verwendeten/eingebauten Bauhilfs- und Baustoffe
  inkl. jeweiligen EP und GP
-  Zweifelsfreie Einsatzdauer und Bezeichnung des eingesetzten Gerätes gem. Vertrag; ersatzweise gemäß BGL, BAL oder genaue Produkt und Typenangabe
-  Datum der Aufstellung und der jeweiligen Unterzeichnung des Berichtes
-  Hinweise auf Weiterbelastung
-  Gesamtkosten, unterteilt in Stundenlohn- und Materialkosten

Anlagen, Fotodokumentation, Plan
Die Verrechnung von Stundenlohnarbeiten erfolgt innerhalb der Rechnungsstellung des Hauptauftrages, spätestens jedoch am Ende des Monats auf Basis der von der (Fach-) / Bauleitung geprüften und gegengezeichneten sowie durch den Bauherrn unterschriebenen Rapportzettel. Die FBÜ / OBÜ wird wöchentlich die angefallenen Stundenrapporte samt einer Stundenlohnübersichtsliste dem Bauherrn vorstellen und die erforderliche Unterschrift einholen.

Die durch den zuständigen OBÜ bzw. FBÜ freigegebenen Formblätter sind zusätzlich zu den Einzelnachweisen (Anlagen, Fotodokumentation, Plan etc...) der Rechnung als Anlage beizulegen. In einer gesonderten Gruppenstufe werden die Stundenlohnarbeiten erfasst und bei der Rechnungsstellung dort berücksichtigt. Stundenlöhne und die zus. Material- / Gerätekosten sind in gesonderten Positionen abzurechnen.

Nachträge
Für die Nachtragstellung sind die vertraglichen Vereinbarungen zu beachten!

Mit Einreichung eines Nachtragsangebotes hat die ausführende Firma folgende Informationen darzustellen:

-  Anschreiben mit Verweis auf die vorab erfolgte Anmeldung des Anspruchs, nochmalige Nennung der  Anspruchsgrundlage, ggf. zwischenzeitlich erfolgte Besprechungen
-  der eindeutige Bezug auf den Vertrag (Datum, Gegenstand des Vertrages / der
  Leistungserbringung, SAP-Nummer)
-  die Zuordnung zu Bauteil und Gewerk (bei Baufirmen)
-  Darstellung und Dokumentation Bau-Soll / Bau-Ist sowie der maßgeblichen Vertragsabweichung
  (Soll-/Ist-Vergleich)
-  das Aufstellen einer detaillierten Beschreibung der geänderten/zusätzlichen Leistung (unter Berücksichtigung von Mehr- und Minderleistungen), ggf. inklusive einer Plandokumentation zur eindeutigen Kenntlichmachung der Mehr- bzw. Minderleistungen
-  die Beschreibung und der Nachweis der Anspruchsgrundlage
-  den Verursacher/Veranlasser zu dokumentieren
-  die Darstellung etwaiger Mehr- oder Minderkosten sowie nachvollziehbare Kalkulation auf Basis
  der  Kalkulation für die vertragliche Leistung
-  der Hinweis auf die Zeitspanne der Leistungserbringung
-  die Darstellung etwaiger Terminauswirkung auf Vertragstermine
-  Auswirkungen auf Nachbar- und Folgegewerke.

Die Nachtragsangebote (NA) sind grundsätzlich an den Auftraggeber zu adressieren und dort einzureichen. Parallel erhält die OBÜ / FBÜ eine Kopie zur Nachtragsprüfung an die u.s. Adresse:

E-Mail:  turan.cinkilic@dreso.com

Sofern nicht anders vereinbart, sind die Nachträge innerhalb des Hauptauftrages abzurechnen. Diese werden dem Auftragsleistungsverzeichnis in einer gesonderten Gruppenstufe angehängt und einzeln in weiteren Untergruppenstufen, entsprechend aufsteigend der Nummerierung, gegliedert. Es können nur beauftragte Nachträge in Rechnung gestellt werden.
Um die Nachtragsstellung einheitlich zu halten, möchten wir Sie bitten, folgende Positionsbezeichnungen bei Nachtragsangeboten vorzunehmen:

99.01.10
-  99. steht für Nachträge
-  01. für Nachtragsangebot Nr. 01 (fortlaufend)
-  10 für die erste Position (fortlaufend)
Grundlage zur Prüfung der Nachträge ist die Urkalkulation für die Einzelleistungen, sowie die Ansätze der Kalkulationsgrundlage für die Zuschläge.

Die Nachträge sind zusätzlich digital als GAEB-Datei einzureichen.

Urkalkulation
Für die Vergütungsanpassung bei Änderungsanordnungen, die nicht über die vereinbarten Einheitspreise abbildbar sind, ist grundsätzlich auf die Preisermittlungsgrundlagen des Vertrages gemäß der Auftragskalkulation abzustellen. Es wird vermutet, dass die auf der Basis der Auftragskalkulation fortgeschriebene Vergütung den mit der Änderungsleistung verbundenen vermehrten oder verminderten Aufwand in angemessener Form berücksichtigt. Beiden Vertragsparteien bleibt es vorbehalten, darzulegen, dass die nach den vorstehenden Regelungen zu ermittelnden Preise nicht den tatsächlich erforderlichen Kosten entsprechen. In diesem Fall wird der vermehrte oder verminderte Aufwand gegenüber der Vertragsleistung nach den tatsächlich erforderlichen und konkret dazulegenden und ggf. nachzuweisenden (Mehr- oder Minder-)Kosten mit angemessenen Zuschlägen für allgemeine Geschäftskosten, Wagnis und Gewinn ermittelt.

In der Angebots- und Auftragskalkulation müssen die Summen der Einzelkosten der Teilleistungen, die Summe der Baustellengemeinkosten (sowie aufgegliedert in Baustelleneinrichtungs- und Baustellenvorhaltekosten pro Monat), die Allgemeinen Geschäftskosten, Wagnis und Gewinn und ein evtl. Nachlass getrennt ausgewiesen sein. Die Auftragskalkulation muss eine etwa überreichte Angebotskalkulation fortschreiben und mit der Auftragssumme abschließen. Die Auftraggeber sind berechtigt, die Auftragskalkulation im Zusammenhang mit der Übergabe gemeinsam mit dem Bieter auf Übereinstimmung mit den vertraglichen Vorgaben zu überprüfen. Unbeschadet dessen dürfen die Auftraggeber die Auftragskalkulation im Zusammenhang mit der Prüfung von Nachträgen und sonstigen Ansprüchen des Bieters öffnen. Er soll dem Bieter Gelegenheit geben, bei der Öffnung teilzunehmen. Sofern und soweit die vom Bieter hinterlegte Auftragskalkulation die vertraglichen Vorgaben nicht berücksichtigt und aus diesem Grunde Unklarheiten hinsichtlich der Anpassung bzw. Festsetzung von Nachtragsvergütungen bestehen, sind die Auftraggeber befugt, die geänderten Preise nach § 315 BGB festzusetzen.

Der Bieter hat, soweit nicht bereits bei Vertragsabschluss abgefordert und übergeben, binnen vier Wochen nach Vertragsabschluss die Preisermittlung für die vertraglichen Leistungen als endgültige Kalkulation ("Auftragskalkulation") den Auftraggebern verschlossen zur Aufbewahrung zu übergeben. Aus der Auftragskalkulation für die vertraglichen Leistungen müssen für alle Teilleistungen, insbesondere folgende Informationen hervorgehen:
-  Kalkulationsart (Kalkulation über die Endsumme oder Kalkulation mit vorbestimmten Zuschlagssätzen),
-  Ermittlung der Einzelkosten der Teilleistungen (EKT) getrennt nach Kostenarten (Lohn, Gerät,
  Material, etc.),
-  Angabe der Aufwandswerte bei den Einzelkosten für Lohn für die einzelnen Teilleistungen,
-  Besonders ausgewiesen: Der Mittellohn,
-  Angaben zu Materialkosten für Rohmaterial (Stahl, Kupfer, etc.),
-  Ermittlung der Baustellengemeinkosten (BGK) getrennt in Zeit, variable und fixe Anteile, soweit
  nicht in Positionen des Leistungsverzeichnisses enthalten,
-  Ermittlung der allgemeinen Geschäftskosten (AGK),
-  Ermittlung von Wagnis und Gewinn (WuG),
-  Verteilung der Zuschlagssätze auf die Kostenarten,
-  Erläuterung der Berechnung evtl. Nachlässe.

Die Kalkulationssystematik ist nachvollziehbar strukturiert aufzubauen. Für Leistungen, die von Nachunternehmern erbracht werden, sind die gleichen Kriterien zum Kalkulationsaufbau wie für Eigenleistungen zu Grunde zu legen.

Die Einheitspreise gemäß der Anlage enthalten auch alle Gerätekosten, Kosten des Leitungspersonals  und alle weiteren kalkulatorischen Kostenbestandteile/Zuschläge für Allgemeine Geschäftskosten, Baustellengemeinkosten, Wagnis und Gewinn und sind somit Endpreise. Der Aufwand für Materialtransport ist ebenfalls in den Einheitspreisen enthalten.

## G - Hinweis zur Bauzeitunterbrechung aufgrund der Kerwe in Sandhausen
Während der jährlich stattfindenden Kerwe in Sandhausen wird der Baubetrieb auf der Baustelle für einen Zeitraum von 2 Wochen unterbrochen.

Die Bauzeitunterbrechung ist dem Auftragnehmer bekannt und stellt eine vertraglich vereinbarte Ausführungsbedingung gemäß VOB/B § 6 Abs. 1 dar.

Für die Dauer dieser Unterbrechung besteht
- kein Anspruch auf Vergütung,
- keine Entschädigung und
- keine bauzeitliche Anpassung wegen des Baustillstands.
Der Auftragnehmer hat die Unterbrechung bei seiner Ablauf- und Personalplanung zu berücksichtigen.
Die vertraglich vereinbarten Ausführungsfristen verlängern sich nicht, da die Unterbrechung vorab bekannt und kalkulatorisch berücksichtigbar ist.

## Technische Vorbemerkungen - GERÜSTBAUARBEITEN
1. Technische Vorbemerkungen - GERÜSTBAUARBEITEN

1.1. Material, Prüfzeugnisse, Zulassungen

Der Auftragnehmer hat für die angebotenen Gerüsttypen unmittelbar nach Auftragsvergabe die dazugehörigen Typengenehmigungen bzw. allgemeinen bauaufsichtlichen Zulassungen vorzulegen.

Sollten zur Stellung des Gerüstes bauaufsichtliche Genehmigungen, Zulassungen, Abnahmen, Prüfgebühren oder ähnliches erforderlich sein, so hat dies der Auftragnehmer auf eigene Verantwortung und Kosten zu übernehmen. Die entsprechenden Nachweise sind der Bauleitung unaufgefordert vorzulegen.

1.2 Planung

Vom Auftragnehmer ist ein Gerüstplan zu erstellen, aus dem die Lage von Gerüstfugen, Transportgassen, Gerüstanker sowie der Überbrückungsträger ersichtlich ist. Dieser Gerüstplan ist mit der Objektüberwachung abzustimmen und vor Gerüstmontage der Prüfstatik zur Genehmigung vorzulegen.

Die Kosten für den Gerüstplan und die Gerüststatik ist in einer separater Position abzurechnen.

Statische Berechnungen sind nur notwendig, wenn von der Regelausführung nach DIN 4420 "Arbeits- und Schutzgerüste" bzw. Zulassungsbescheid abgewichen wird. Ist dies der Fall, so sind die hieraus entstehenden Kosten sowie die Prüfgebühren in die Einheitspreise einzurechnen.

Die Grundstandzeit beträgt 4 Wochen.

1.3 Allgemein

Die Gerüste sind den Nachfolgefirmen in gebrauchsfertigem Zustand zu überlassen.
Die Gerüste sind wöchentlich auf Vollständigkeit und Sicherheit hin zu überprüfen. Das Prüfprotokoll ist der Bauleitung zu übergeben. Dies ist ein einer separaten Position zu kalkulieren.

1.4 Gerüste:

Die Gerüstaufstellung erfolgt auf befestigten Flächen, sowie auf  Flachdachflächen. In Bereichen mit Abdichtungslage ist diese durch geeignete Maßnahmen zu schützen (in separater Position zu kalkulieren).

Das Ausbessern von Beschädigungen in der Abdichtung, die nachweislich durch den Gerüstbau verursacht wurden, wird dem Auftragnehmer in Rechnung gestellt.

Notwendige Ausgleichsarbeiten für die Gerüststellung gehen zu Lasten des AN. Die Aufstellung auf geneigtem Untergrund wird nicht gesondert vergütet.

Konstruktive Veränderungen an den Gerüsten darf nur der Auftragnehmer der Gerüstarbeiten durchführen.

Je nach Anforderung durch die Nutzer der Gerüste kann es erforderlich werden, dass in Teilbereichen nach Angabe der Bauleitung als Gerüstbelag Holzbohlen verwendet werden müssen. Dies ist im Einheitspreis zu berücksichtigen und berechtigt den Auftragnehmer zu keiner Mehrforderung.

1.5 Sonstiges:

Die Fertigstellung der Gerüste sowie die Freigabe für Arbeiten auf den Gerüsten ist der Bauleitung schriftlich anzuzeigen, dieses Datum wird der Abrechnung zugrunde gelegt.

Die Gerüste sind mit folgenden Angaben zu kennzeichen:
- Firma, Anschrift
- Gerüstgruppe
- flächenbezogenes Nutzgewicht
- Arbeitsgerüst nach DIN 4420

1.6  Abrechnung:

Die Vorhalte- und Gebrauchsüberlassungszeit beginnt mit der schriftlichen Vorlage der Gerüstfreigabe. Die Vorhaltezeit endet mit der Abbaufreigabe durch die Objektüberwachung.
Sollten Teilbereiche des Gerüsts vorzeitig und schrittweise abgebaut werden, so werden die zusätzliche Anfahrten in einer separaten Position abgerechnet. Die zusätzliche Anfahrt wird nicht vergütet, falls die Abbauarbeiten den Umfang einer Tagesleistung haben oder nach einer separaten Position beschrieben ist.

Die  Gerüste sind spätestens 5 Tage nach Aufforderung  durch die Bauleitung abzubauen und unverzüglich abzufahren. Eine Zwischenlagerung auf dem Grundstück ist nicht zulässig.

Die Abrechnung der Flächengerüste erfolgt nach eingerüsteter Fassadenfläche (Ansichtsfläche). Das Aufmaß erfolgt gemeinsam durch den Auftragnehmer und die Objektüberwachung. Die Messurkunde ist vom Auftragnehmer zu liefern.

Die Abrechnung der Raumgerüste erfolgt nach Kubatur. Das Aufmaß erfolgt gemeinsam durch den Auftragnehmer und die Objektüberwachung. Die Messurkunde ist vom Auftragnehmer zu liefern.

Die Wochenanzahl der Grundvorhaltedauer beträgt 4 Wochen.

Alle beschriebenen Positionen verstehen sich einschließlich Lieferung, Einbau und Grundvorhaltedauer, auch wenn dies in den einzelnen Positionen nicht gesondert erwähnt ist.

Die Baustelleneinrichtung für das Gewerk "Gerüstbauarbeiten" ist in die Einheitspreise einzukalkulieren.

## 001 Gerüstbauarbeiten
Datum: 19.08.2026
EP-Anteile: Löhne; Stoffe; Geräte; Sonstiges

### Bereich 1 Grüstarbeiten

#### Abschnitt 1.1 Statische Berechnung / Montageablauf- Terminplan

**1.1.10 Statische Berechnung Arbeitsgerüst**
*** EP-Aufgliederung gefordert
STLB-Bau 2025-10 001
Statische Berechnung DIN EN 12811-1 einschl. erforderlicher Ausführungszeichnungen für nachfolgend beschriebenes Arbeitsgerüst anfertigen.
Menge: 1,000 St
Leistungsbereichkatalog: 001

**1.1.20 Zeichnung Genehmigung Gerüst**
*** EP-Aufgliederung gefordert
STLB-Bau 2025-10 001
Zeichnungen für die Genehmigung für nachfolgend beschriebenes Gerüst anfertigen und in 3-facher Ausfertigung liefern.
Menge: 1,000 St
Leistungsbereichkatalog: 001

#### Abschnitt 1.2 Fassadengerüste längenorientiert

*Hinweis: Lastklasse 4*

**1.2.10 Aufbauen längenorientiert Standgerüst Arbeits-Schutzgerüst 3kN/m2 SW09 H1**
*** EP-Aufgliederung gefordert
STLB-Bau 2025-10 001
Aufbauen längenorientiertes Standgerüst, Fassadengerüst DIN EN 12810-1, als Arbeits- und Schutzgerüst DIN EN 12811-1, Gerüstergänzungen werden gesondert vergütet, Lastklasse 4 (3 kN/m2), Breitenklasse SW09, Höhenklasse H 1, mit wandseitiger Belagverbreiterung über 0,33 bis 0,66 m, Belagverbreiterung wird gesondert vergütet, alle Gerüstlagen genutzt, genutzte Gerüstlagen mit zusätzlichem wandseitigem Seitenschutz, zusätzlicher wandseitiger Seitenschutz wird gesondert vergütet, verankern, Befestigung in der Tragkonstruktion der Fassade aus Beton, Einrüstung für Fassaden- sowie Dacharbeiten, an senkrechten Bauwerksflächen, außen, mit Öffnungen, Aufbau zeitlich gestaffelt aufstellen auf Gelände, Höhe der obersten Gerüstlage 9 m, Standfläche waagerecht, über Lastverteiler belastbar, Aufzug wird gesondert vergütet, Leistungen für Maßnahmen zur Lastumleitung werden gesondert vergütet, Ausführung gemäß Zeichnung.
Menge: 750,000 m2
Leistungsbereichkatalog: 001

**1.2.20 Abbauen längenorientiert Standgerüst Arbeits-Schutzgerüst 3kN/m2 SW09 H1**
*** EP-Aufgliederung gefordert
STLB-Bau 2025-10 001
Abbauen längenorientiertes Standgerüst, Fassadengerüst DIN EN 12810-1, als Arbeits- und Schutzgerüst DIN EN 12811-1, Gerüstergänzungen werden gesondert vergütet, Lastklasse 4 (3 kN/m2), Breitenklasse SW09, Höhenklasse H 1, mit wandseitiger Belagverbreiterung über 0,33 bis 0,66 m, Belagverbreiterung wird gesondert vergütet, alle Gerüstlagen genutzt, genutzte Gerüstlagen mit zusätzlichem wandseitigem Seitenschutz, zusätzlicher wandseitiger Seitenschutz wird gesondert vergütet, an senkrechten Bauwerksflächen, außen, mit Öffnungen, Höhe der obersten Gerüstlage 9 m, über Lastverteiler belastbar, Aufzug wird gesondert vergütet, Leistungen für Maßnahmen zur Lastumleitung werden gesondert vergütet, Ausführung gemäß Zeichnung.
Menge: 750,000 m2
Leistungsbereichkatalog: 001

**1.2.30 Gebrauchsüberlassung längenorientiert Standgerüst Arbeits-Schutzgerüst 3kN/m2 SW09 H1**
*** EP-Aufgliederung gefordert
STLB-Bau 2025-10 001
Gebrauchsüberlassung für längenorientiertes Standgerüst, Fassadengerüst DIN EN 12810-1, als Arbeits- und Schutzgerüst DIN EN 12811-1, Gerüstergänzungen werden gesondert vergütet, Lastklasse 4 (3 kN/m2), Breitenklasse SW09, Höhenklasse H 1, mit wandseitiger Belagverbreiterung über 0,33 bis 0,66 m, Belagverbreiterung wird gesondert vergütet, alle Gerüstlagen genutzt, genutzte Gerüstlagen mit zusätzlichem wandseitigem Seitenschutz, zusätzlicher wandseitiger Seitenschutz wird gesondert vergütet, Einrüstung für Fassaden- sowie Dacharbeiten, an senkrechten Bauwerksflächen, außen, mit Öffnungen, Höhe der obersten Gerüstlage 9 m, über Lastverteiler belastbar, Aufzug wird gesondert vergütet, Leistungen für Maßnahmen zur Lastumleitung werden gesondert vergütet, Ausführung gemäß Zeichnung.
Menge: 7500,000 m2Wo
Leistungsbereichkatalog: 001

*Hinweis: Westseite EG*

**1.2.40 Aufbauen längenorientiert Standgerüst Arbeits-Schutzgerüst 3kN/m2 SW09 H1**
*** EP-Aufgliederung gefordert
STLB-Bau 2025-10 001
Aufbauen längenorientiertes Standgerüst, Fassadengerüst DIN EN 12810-1, als Arbeits- und Schutzgerüst DIN EN 12811-1, Gerüstergänzungen werden gesondert vergütet, Lastklasse 4 (3 kN/m2), Breitenklasse SW09, Höhenklasse H 1, mit wandseitiger Belagverbreiterung über 0,33 bis 0,66 m, Belagverbreiterung wird gesondert vergütet, alle Gerüstlagen genutzt, genutzte Gerüstlagen mit zusätzlichem wandseitigem Seitenschutz, zusätzlicher wandseitiger Seitenschutz wird gesondert vergütet, verankern, Befestigung in der Tragkonstruktion der Fassade aus Beton, Einrüstung für Fassaden- sowie Dacharbeiten, an senkrechten Bauwerksflächen, außen, mit Vor- und Rücksprüngen, Aufbau zeitlich gestaffelt aufstellen auf Gelände, Höhe der obersten Gerüstlage 5 m, Standfläche waagerecht, über Lastverteiler belastbar, Aufzug wird gesondert vergütet, Leistungen für Maßnahmen zur Lastumleitung werden gesondert vergütet, Ausführung gemäß Zeichnung.
Menge: 285,000 m2
Leistungsbereichkatalog: 001

**1.2.50 Abbauen längenorientiert Standgerüst Arbeits-Schutzgerüst 3kN/m2 SW09 H1**
*** EP-Aufgliederung gefordert
STLB-Bau 2025-10 001
Abbauen längenorientiertes Standgerüst, Fassadengerüst DIN EN 12810-1, als Arbeits- und Schutzgerüst DIN EN 12811-1, Gerüstergänzungen werden gesondert vergütet, Lastklasse 4 (3 kN/m2), Breitenklasse SW09, Höhenklasse H 1, mit wandseitiger Belagverbreiterung über 0,33 bis 0,66 m, Belagverbreiterung wird gesondert vergütet, alle Gerüstlagen genutzt, genutzte Gerüstlagen mit zusätzlichem wandseitigem Seitenschutz, zusätzlicher wandseitiger Seitenschutz wird gesondert vergütet, an senkrechten Bauwerksflächen, außen, mit Vor- und Rücksprüngen, Höhe der obersten Gerüstlage 5 m, über Lastverteiler belastbar, Aufzug wird gesondert vergütet, Leistungen für Maßnahmen zur Lastumleitung werden gesondert vergütet, Ausführung gemäß Zeichnung.
Menge: 285,000 m2
Leistungsbereichkatalog: 001

**1.2.60 Gebrauchsüberlassung längenorientiert Standgerüst Arbeits-Schutzgerüst 3kN/m2 SW09 H1**
*** EP-Aufgliederung gefordert
STLB-Bau 2025-10 001
Gebrauchsüberlassung für längenorientiertes Standgerüst, Fassadengerüst DIN EN 12810-1, als Arbeits- und Schutzgerüst DIN EN 12811-1, Gerüstergänzungen werden gesondert vergütet, Lastklasse 4 (3 kN/m2), Breitenklasse SW09, Höhenklasse H 1, mit wandseitiger Belagverbreiterung über 0,33 bis 0,66 m, Belagverbreiterung wird gesondert vergütet, alle Gerüstlagen genutzt, genutzte Gerüstlagen mit zusätzlichem wandseitigem Seitenschutz, zusätzlicher wandseitiger Seitenschutz wird gesondert vergütet, Einrüstung für Fassaden- sowie Dacharbeiten, an senkrechten Bauwerksflächen, außen, mit Vor- und Rücksprüngen, Höhe der obersten Gerüstlage 5 m, über Lastverteiler belastbar, Aufzug wird gesondert vergütet, Leistungen für Maßnahmen zur Lastumleitung werden gesondert vergütet, Ausführung gemäß Zeichnung.
Menge: 2850,000 m2Wo
Leistungsbereichkatalog: 001

*Hinweis: Lastklasse 3*

**1.2.70 Aufbauen längenorientiert Standgerüst Arbeits-Schutzgerüst 2kN/m2 SW09 H1**
*** EP-Aufgliederung gefordert
STLB-Bau 2025-10 001
Aufbauen längenorientiertes Standgerüst, Fassadengerüst DIN EN 12810-1, als Arbeits- und Schutzgerüst DIN EN 12811-1, Gerüstergänzungen werden gesondert vergütet, für Dachaufbauten, Lastklasse 3 (2 kN/m2), Breitenklasse SW09, Höhenklasse H 1, mit wandseitiger Belagverbreiterung über 0,25 bis 0,33 m, Belagverbreiterung wird gesondert vergütet, alle Gerüstlagen genutzt, genutzte Gerüstlagen mit zusätzlichem wandseitigem Seitenschutz, zusätzlicher wandseitiger Seitenschutz wird gesondert vergütet, verankern, Befestigung in der Tragkonstruktion der Fassade aus Beton, Einrüstung für Fassaden- sowie Dacharbeiten, an senkrechten Bauwerksflächen, außen, Aufbau zeitlich gestaffelt aufstellen auf Decken, Höhe der obersten Gerüstlage 5 m, Standfläche waagerecht, über Lastverteiler belastbar, Aufzug wird gesondert vergütet, Leistungen für Maßnahmen zur Lastumleitung werden gesondert vergütet, Ausführung gemäß Zeichnung.
Menge: 695,000 m2
Leistungsbereichkatalog: 001

**1.2.80 Abbauen längenorientiert Standgerüst Arbeits-Schutzgerüst 2kN/m2 SW09 H1**
*** EP-Aufgliederung gefordert
STLB-Bau 2025-10 001
Abbauen längenorientiertes Standgerüst, Fassadengerüst DIN EN 12810-1, als Arbeits- und Schutzgerüst DIN EN 12811-1, Gerüstergänzungen werden gesondert vergütet, für Dachaufbauten, Lastklasse 3 (2 kN/m2), Breitenklasse SW09, Höhenklasse H 1, mit wandseitiger Belagverbreiterung über 0,25 bis 0,33 m, Belagverbreiterung wird gesondert vergütet, alle Gerüstlagen genutzt, genutzte Gerüstlagen mit zusätzlichem wandseitigem Seitenschutz, zusätzlicher wandseitiger Seitenschutz wird gesondert vergütet, an senkrechten Bauwerksflächen, außen, Abbau zeitlich gestaffelt Höhe der obersten Gerüstlage 5 m, über Lastverteiler belastbar, Aufzug wird gesondert vergütet, Leistungen für Maßnahmen zur Lastumleitung werden gesondert vergütet, Ausführung gemäß Zeichnung.
Menge: 695,000 m2
Leistungsbereichkatalog: 001

**1.2.90 Gebrauchsüberlassung längenorientiert Standgerüst Arbeits-Schutzgerüst 2kN/m2 SW09 H1**
*** EP-Aufgliederung gefordert
STLB-Bau 2025-10 001
Gebrauchsüberlassung für längenorientiertes Standgerüst, Fassadengerüst DIN EN 12810-1, als Arbeits- und Schutzgerüst DIN EN 12811-1, Gerüstergänzungen werden gesondert vergütet, für Dachaufbauten, Lastklasse 3 (2 kN/m2), Breitenklasse SW09, Höhenklasse H 1, mit wandseitiger Belagverbreiterung über 0,25 bis 0,33 m, Belagverbreiterung wird gesondert vergütet, alle Gerüstlagen genutzt, genutzte Gerüstlagen mit zusätzlichem wandseitigem Seitenschutz, zusätzlicher wandseitiger Seitenschutz wird gesondert vergütet, Einrüstung für Fassaden- sowie Dacharbeiten, an senkrechten Bauwerksflächen, außen, Höhe der obersten Gerüstlage 5 m, über Lastverteiler belastbar, Aufzug wird gesondert vergütet, Leistungen für Maßnahmen zur Lastumleitung werden gesondert vergütet, Ausführung gemäß Zeichnung.
Menge: 6950,000 m2Wo
Leistungsbereichkatalog: 001

**1.2.100 Aufbauen längenorientiert Standgerüst Arbeits-Schutzgerüst 2kN/m2 SW09 H1**
*** EP-Aufgliederung gefordert
STLB-Bau 2025-10 001
Aufbauen längenorientiertes Standgerüst, Fassadengerüst DIN EN 12810-1, als Arbeits- und Schutzgerüst DIN EN 12811-1, Gerüstergänzungen werden gesondert vergütet, Lastklasse 3 (2 kN/m2), Breitenklasse SW09, Höhenklasse H 1, mit wandseitiger Belagverbreiterung über 0,25 bis 0,33 m, Belagverbreiterung wird gesondert vergütet, alle Gerüstlagen genutzt, genutzte Gerüstlagen mit zusätzlichem wandseitigem Seitenschutz, zusätzlicher wandseitiger Seitenschutz wird gesondert vergütet, verankern, Befestigung in der Tragkonstruktion der Fassade aus Beton, Einrüstung für WDVS-Arbeiten und Dacharbeiten, an senkrechten Bauwerksflächen, außen, aufstellen auf Decken, Höhe der obersten Gerüstlage 4 m, Standfläche waagerecht, über Lastverteiler belastbar, Aufzug wird gesondert vergütet, Leistungen für Maßnahmen zur Lastumleitung werden gesondert vergütet, Ausführung gemäß Zeichnung.
Menge: 140,000 m2
Leistungsbereichkatalog: 001

**1.2.110 Abbauen längenorientiert Standgerüst Arbeits-Schutzgerüst 2kN/m2 SW09 H1**
*** EP-Aufgliederung gefordert
STLB-Bau 2025-10 001
Abbauen längenorientiertes Standgerüst, Fassadengerüst DIN EN 12810-1, als Arbeits- und Schutzgerüst DIN EN 12811-1, Gerüstergänzungen werden gesondert vergütet, Lastklasse 3 (2 kN/m2), Breitenklasse SW09, Höhenklasse H 1, mit wandseitiger Belagverbreiterung über 0,25 bis 0,33 m, Belagverbreiterung wird gesondert vergütet, alle Gerüstlagen genutzt, genutzte Gerüstlagen mit zusätzlichem wandseitigem Seitenschutz, zusätzlicher wandseitiger Seitenschutz wird gesondert vergütet, an senkrechten Bauwerksflächen, außen, Höhe der obersten Gerüstlage 4 m, über Lastverteiler belastbar, Aufzug wird gesondert vergütet, Leistungen für Maßnahmen zur Lastumleitung werden gesondert vergütet, Ausführung gemäß Zeichnung.
Menge: 140,000 m2
Leistungsbereichkatalog: 001

**1.2.120 Gebrauchsüberlassung längenorientiert Standgerüst Arbeits-Schutzgerüst 2kN/m2 SW09 H1**
*** EP-Aufgliederung gefordert
STLB-Bau 2025-10 001
Gebrauchsüberlassung für längenorientiertes Standgerüst, Fassadengerüst DIN EN 12810-1, als Arbeits- und Schutzgerüst DIN EN 12811-1, Gerüstergänzungen werden gesondert vergütet, Lastklasse 3 (2 kN/m2), Breitenklasse SW09, Höhenklasse H 1, mit wandseitiger Belagverbreiterung über 0,25 bis 0,33 m, Belagverbreiterung wird gesondert vergütet, alle Gerüstlagen genutzt, genutzte Gerüstlagen mit zusätzlichem wandseitigem Seitenschutz, zusätzlicher wandseitiger Seitenschutz wird gesondert vergütet, Einrüstung für WDVS-Arbeiten und Dacharbeiten, an senkrechten Bauwerksflächen, außen, Höhe der obersten Gerüstlage 4 m, über Lastverteiler belastbar, Aufzug wird gesondert vergütet, Leistungen für Maßnahmen zur Lastumleitung werden gesondert vergütet, Ausführung gemäß Zeichnung.
Menge: 1400,000 m2Wo
Leistungsbereichkatalog: 001

*Hinweis: Absetzbühne*

**1.2.130 Aufbauen Absetzbühne Tragfähigkeit 1000kg L 2,5 m B 2,5 m Einbau-H 4m**
STLB-Bau 2026-04 001
Aufbauen Absetzbühne, Tragfähigkeit 1000 kg/m2,
Länge Gerüst/-bauteil '2,5' m,

Breite Gerüst/-bauteil '2,5' m,
Einbauhöhe 4 m über Gelände.
Menge: 1,000 St
Leistungsbereichkatalog: 001

**1.2.140 Abbauen Absetzbühne Tragfähigkeit 1000kg L 2,5 m B 2,5 m Einbau-H 4m**
STLB-Bau 2026-04 001
Abbauen Absetzbühne, Tragfähigkeit 1000 kg/m2,
Länge Gerüst/-bauteil '2,5' m,

Breite Gerüst/-bauteil '2,5' m,
Einbauhöhe 4 m über Gelände.
Menge: 1,000 St
Leistungsbereichkatalog: 001

**1.2.150 Gebrauchsüberlassung Absetzbühne Tragfähigkeit 1000kg L 2,5 m B 2,5 m Einbau-H 4m**
Gebrauchsüberlassung für Absetzbühne, Tragfähigkeit 1000 kg/m2, Länge Gerüst/-bauteil 2,5m, Breite Gerüst/-bauteil 2,5m, Einbauhöhe 4m über Gelände.
Menge: 10,000 StWo

#### Abschnitt 1.3 Treppenaufgang/ Treppenturm

*Hinweis: Treppenturm Flucht- und Rettungsweg*

**1.3.70 Aufbauen Treppenturm H 4m Lauf-B 60 cm H 17,5 cm T 28 cm**
*** EP-Aufgliederung gefordert
STLB-Bau 2026-04 001
Aufbauen Treppenturm, aus Stahl, als Flucht- und Rettungsweg, gerader Lauf, gegenläufig (U-Treppe), Höhe der obersten Gerüstlage 4 m,
Breite Treppenlauf '60' cm,

Höhe Steigung '17,5' cm,

Tiefe Treppenauftritt '28' cm,
Lotrechte Nutzlast 5 kN/m2, mit Füllstabgeländer,
Verankerung am Gerüst.
Menge: 1,000 St
Leistungsbereichkatalog: 001

**1.3.80 Abbauen Treppenturm H 4m Lauf-B 60 cm H 17,5 cm T 28 cm**
*** EP-Aufgliederung gefordert
STLB-Bau 2026-04 001
Abbauen Treppenturm, aus Stahl, als Flucht- und Rettungsweg, gerader Lauf, gegenläufig (U-Treppe), Höhe der obersten Gerüstlage 4 m,
Breite Treppenlauf '60' cm,

Höhe Steigung '17,5' cm,

Tiefe Treppenauftritt '28' cm,
Lotrechte Nutzlast 5 kN/m2, mit Füllstabgeländer.
Menge: 1,000 St
Leistungsbereichkatalog: 001

**1.3.90 Gebrauchsüberlassung Treppenturm H 4m Lauf-B 60 cm H 17,5 cm T 28 cm**
*** EP-Aufgliederung gefordert
STLB-Bau 2026-04 001
Gebrauchsüberlassung für Treppenturm, aus Stahl, als Flucht- und Rettungsweg, gerader Lauf, gegenläufig (U-Treppe), Höhe der obersten Gerüstlage 4 m,
Breite Treppenlauf '60' cm,

Höhe Steigung '17,5' cm,

Tiefe Treppenauftritt '28' cm,
Lotrechte Nutzlast 5 kN/m2, mit Füllstabgeländer.
Menge: 10,000 StWo
Leistungsbereichkatalog: 001

**1.3.100 Aufbauen Treppenturm H 8m Lauf-B 60 cm H 17,5 cm T 28 cm**
*** EP-Aufgliederung gefordert
STLB-Bau 2026-04 001
Aufbauen Treppenturm, aus Stahl, als Flucht- und Rettungsweg, gerader Lauf, gegenläufig (U-Treppe), Höhe der obersten Gerüstlage 8 m,
Breite Treppenlauf '60' cm,

Höhe Steigung '17,5' cm,

Tiefe Treppenauftritt '28' cm,
Lotrechte Nutzlast 5 kN/m2, mit Füllstabgeländer,
Verankerung am Gerüst.
Menge: 1,000 St
Leistungsbereichkatalog: 001

**1.3.110 Abbauen Treppenturm H 8m Lauf-B 60 cm H 17,5 cm T 28 cm**
*** EP-Aufgliederung gefordert
STLB-Bau 2026-04 001
Abbauen Treppenturm, aus Stahl, als Flucht- und Rettungsweg, gerader Lauf, gegenläufig (U-Treppe), Höhe der obersten Gerüstlage 8 m,
Breite Treppenlauf '60' cm,

Höhe Steigung '17,5' cm,

Tiefe Treppenauftritt '28' cm,
Lotrechte Nutzlast 5 kN/m2, mit Füllstabgeländer.
Menge: 1,000 St
Leistungsbereichkatalog: 001

**1.3.120 Gebrauchsüberlassung Treppenturm H 8m Lauf-B 60 cm H 17,5 cm T 28 cm**
*** EP-Aufgliederung gefordert
STLB-Bau 2026-04 001
Gebrauchsüberlassung für Treppenturm, aus Stahl, als Flucht- und Rettungsweg, gerader Lauf, gegenläufig (U-Treppe), Höhe der obersten Gerüstlage 8 m,
Breite Treppenlauf '60' cm,

Höhe Steigung '17,5' cm,

Tiefe Treppenauftritt '28' cm,
Lotrechte Nutzlast 5 kN/m2, mit Füllstabgeländer.
Menge: 10,000 StWo
Leistungsbereichkatalog: 001

#### Abschnitt 1.4 Überbrückungsträger

**1.4.10 Aufbauen Überbrückung Systemgitterträger L bis 5m H bis 4m Gerüstbelag**
*** EP-Aufgliederung gefordert
STLB-Bau 2025-10 001
Aufbauen Überbrückung in Gerüst,
aus Systemgitterträgern, Länge des überbrückten Zwischenraumes (Spannweite) bis 5 m, Höhe über Standfläche bis 4 m, über Eingang, einschl. Gerüstbelag in Überbrückungshöhe, Ausführung gemäß Zeichnung.
Menge: 2,000 St
Leistungsbereichkatalog: 001

**1.4.20 Abbauen Überbrückung Systemgitterträger L bis 5m H bis 4m Gerüstbelag**
*** EP-Aufgliederung gefordert
STLB-Bau 2025-10 001
Abbauen Überbrückung in Gerüst,
aus Systemgitterträgern, Länge des überbrückten Zwischenraumes (Spannweite) bis 5 m, Höhe über Standfläche bis 4 m, über Eingang, einschl. Gerüstbelag in Überbrückungshöhe, Ausführung gemäß Zeichnung.
Menge: 2,000 St
Leistungsbereichkatalog: 001

**1.4.25 Gebrauchsüberlassung Überbrückung Systemgitterträger L bis 5m H bis 4m Gerüstbelag**
*** EP-Aufgliederung gefordert
STLB-Bau 2026-04 001
Gebrauchsüberlassung für Überbrückung in Gerüst,
aus Systemgitterträgern, Länge des überbrückten Zwischenraumes (Spannweite) bis 5 m, Höhe über Standfläche bis 4 m, über Eingang, einschl. Gerüstbelag in Überbrückungshöhe, Ausführung gemäß Zeichnung.
Menge: 20,000 StWo
Leistungsbereichkatalog: 001

**1.4.30 Aufbauen Überbrückung Systemgitterträger L 5-6m H bis 4m Gerüstbelag**
*** EP-Aufgliederung gefordert
STLB-Bau 2025-10 001
Aufbauen Überbrückung in Gerüst,
aus Systemgitterträgern, Länge des überbrückten Zwischenraumes (Spannweite) über 5 bis 6 m, Höhe über Standfläche bis 4 m, über Eingang, einschl. Gerüstbelag in Überbrückungshöhe, Ausführung gemäß Zeichnung.
Menge: 4,000 St
Leistungsbereichkatalog: 001

**1.4.40 Abbauen Überbrückung Systemgitterträger L 5-6m H bis 4m Gerüstbelag**
*** EP-Aufgliederung gefordert
STLB-Bau 2025-10 001
Abbauen Überbrückung in Gerüst,
aus Systemgitterträgern, Länge des überbrückten Zwischenraumes (Spannweite) über 5 bis 6 m, Höhe über Standfläche bis 4 m, über Eingang, einschl. Gerüstbelag in Überbrückungshöhe, Ausführung gemäß Zeichnung.
Menge: 4,000 St
Leistungsbereichkatalog: 001

**1.4.45 Gebrauchsüberlassung Überbrückung Systemgitterträger L 5-6m H bis 4m Gerüstbelag**
*** EP-Aufgliederung gefordert
STLB-Bau 2026-04 001
Gebrauchsüberlassung für Überbrückung in Gerüst,
aus Systemgitterträgern, Länge des überbrückten Zwischenraumes (Spannweite) über 5 bis 6 m, Höhe über Standfläche bis 4 m, über Eingang, einschl. Gerüstbelag in Überbrückungshöhe, Ausführung gemäß Zeichnung.
Menge: 40,000 StWo
Leistungsbereichkatalog: 001

**1.4.50 Aufbauen Überbrückung Systemgitterträger L 6-7,5m H bis 4m Gerüstbelag**
*** EP-Aufgliederung gefordert
STLB-Bau 2025-10 001
Aufbauen Überbrückung in Gerüst,
aus Systemgitterträgern, Länge des überbrückten Zwischenraumes (Spannweite) über 6 bis 7,5 m, Höhe über Standfläche bis 4 m, über Eingang, einschl. Gerüstbelag in Überbrückungshöhe, Ausführung gemäß Zeichnung.
Menge: 2,000 St
Leistungsbereichkatalog: 001

**1.4.60 Abbauen Überbrückung Systemgitterträger L 6-7,5m H bis 4m Gerüstbelag**
*** EP-Aufgliederung gefordert
STLB-Bau 2025-10 001
Abbauen Überbrückung in Gerüst,
aus Systemgitterträgern, Länge des überbrückten Zwischenraumes (Spannweite) über 6 bis 7,5 m, Höhe über Standfläche bis 4 m, über Eingang, einschl. Gerüstbelag in Überbrückungshöhe, Ausführung gemäß Zeichnung.
Menge: 2,000 St
Leistungsbereichkatalog: 001

**1.4.65 Gebrauchsüberlassung Überbrückung Systemgitterträger L 6-7,5m H bis 4m Gerüstbelag**
*** EP-Aufgliederung gefordert
STLB-Bau 2026-04 001
Gebrauchsüberlassung für Überbrückung in Gerüst,
aus Systemgitterträgern, Länge des überbrückten Zwischenraumes (Spannweite) über 6 bis 7,5 m, Höhe über Standfläche bis 4 m, über Eingang, einschl. Gerüstbelag in Überbrückungshöhe, Ausführung gemäß Zeichnung.
Menge: 20,000 StWo
Leistungsbereichkatalog: 001

**1.4.70 Aufbauen Überbrückung Systemgitterträger L 7,5-9m H bis 4m Gerüstbelag**
*** EP-Aufgliederung gefordert
STLB-Bau 2025-10 001
Aufbauen Überbrückung in Gerüst,
aus Systemgitterträgern, Länge des überbrückten Zwischenraumes (Spannweite) über 7,5 bis 9 m, Höhe über Standfläche bis 4 m, über Eingang, einschl. Gerüstbelag in Überbrückungshöhe, Ausführung gemäß Zeichnung.
Menge: 4,000 St
Leistungsbereichkatalog: 001

**1.4.80 Abbauen Überbrückung Systemgitterträger L 7,5-9m H bis 4m Gerüstbelag**
*** EP-Aufgliederung gefordert
STLB-Bau 2025-10 001
Abbauen Überbrückung in Gerüst,
aus Systemgitterträgern, Länge des überbrückten Zwischenraumes (Spannweite) über 7,5 bis 9 m, Höhe über Standfläche bis 4 m, über Eingang, einschl. Gerüstbelag in Überbrückungshöhe, Ausführung gemäß Zeichnung.
Menge: 4,000 St
Leistungsbereichkatalog: 001

**1.4.90 Gebrauchsüberlassung Überbrückung Systemgitterträger L 7,5-9m H bis 4m Gerüstbelag**
*** EP-Aufgliederung gefordert
STLB-Bau 2026-04 001
Gebrauchsüberlassung für Überbrückung in Gerüst,
aus Systemgitterträgern, Länge des überbrückten Zwischenraumes (Spannweite) über 7,5 bis 9 m, Höhe über Standfläche bis 4 m, über Eingang, einschl. Gerüstbelag in Überbrückungshöhe, Ausführung gemäß Zeichnung.
Menge: 40,000 StWo
Leistungsbereichkatalog: 001

#### Abschnitt 1.5 Schutzmaßnahmen Gerüst

**1.5.10 Aufbauen Belagverbreiterung wandseitig B 0,25-0,33m**
*** EP-Aufgliederung gefordert
STLB-Bau 2025-10 001
Aufbauen Belagverbreiterung wandseitig,
für Standgerüste, längenorientiert, Konsolbreite über 0,25 bis 0,33 m, mit Zapfen.
Menge: 915,000 m
Leistungsbereichkatalog: 001

**1.5.20 Abbauen Belagverbreiterung wandseitig B 0,25-0,33m**
*** EP-Aufgliederung gefordert
STLB-Bau 2025-10 001
Abbauen Belagverbreiterung wandseitig,
für Standgerüste, längenorientiert, Konsolbreite über 0,25 bis 0,33 m, mit Zapfen.
Menge: 400,000 m
Leistungsbereichkatalog: 001

**1.5.30 Gebrauchsüberlassung Belagverbreiterung wandseitig B 0,25-0,33m**
*** EP-Aufgliederung gefordert
STLB-Bau 2025-10 001
Gebrauchsüberlassung für Belagverbreiterung wandseitig,
für Standgerüste, längenorientiert, Konsolbreite über 0,25 bis 0,33 m, mit Zapfen.
Menge: 9150,000 mWo
Leistungsbereichkatalog: 001

**1.5.40 aufbauen Seitenschutz alle Gerüstlagen 4Lagen H 9m**
*** EP-Aufgliederung gefordert
STLB-Bau 2025-10 001
Aufbauen zusätzlichen 3-teiligen Seitenschutz, DIN EN 12811-1, auf wandseitiger Belagverbreiterung, an allen Gerüstlagen,
4 Gerüstlagen, Höhe der obersten Gerüstlage 9 m, Ausführung gemäß Zeichnung.
Menge: 915,000 m
Leistungsbereichkatalog: 001

**1.5.50 entfernen Seitenschutz alle Gerüstlagen 4Lagen H 9m**
*** EP-Aufgliederung gefordert
STLB-Bau 2025-10 001
Entfernen zusätzlichen 3-teiligen Seitenschutz, DIN EN 12811-1, auf wandseitiger Belagverbreiterung, an allen Gerüstlagen,
4 Gerüstlagen, Höhe der obersten Gerüstlage 9 m, Ausführung gemäß Zeichnung.
Menge: 915,000 m
Leistungsbereichkatalog: 001

**1.5.60 Gebrauchsüberlassung Seitenschutz alle Gerüstlagen 4Lagen H 9m**
*** EP-Aufgliederung gefordert
STLB-Bau 2025-10 001
Gebrauchsüberlassung für zusätzlichen 3-teiligen Seitenschutz, DIN EN 12811-1, auf wandseitiger Belagverbreiterung, an allen Gerüstlagen,
4 Gerüstlagen, Höhe der obersten Gerüstlage 9 m, Ausführung gemäß Zeichnung.
Menge: 9150,000 mWo
Leistungsbereichkatalog: 001

**1.5.70 Aufbauen Dachfanggerüst Netz B 0,3-0,5m**
*** EP-Aufgliederung gefordert
STLB-Bau 2025-10 001
Aufbauen von Schutzeinrichtungen an Standgerüst, als Dachfanggerüst DIN 4420-1, Schutzwand aus Netzen, Breite des Dach-/Deckenüberstandes über 0,3 bis 0,5 m.
Menge: 415,000 m
Leistungsbereichkatalog: 001

**1.5.80 Abbauen Dachfanggerüst Netz B 0,3-0,5m**
*** EP-Aufgliederung gefordert
STLB-Bau 2025-10 001
Abbauen von Schutzeinrichtungen an Standgerüst, als Dachfanggerüst DIN 4420-1, Schutzwand aus Netzen, Breite des Dach-/Deckenüberstandes über 0,3 bis 0,5 m.
Menge: 415,000 m
Leistungsbereichkatalog: 001

**1.5.90 Gebrauchsüberlassung Dachfanggerüst Netz B 0,3-0,5m**
*** EP-Aufgliederung gefordert
STLB-Bau 2025-10 001
Gebrauchsüberlassung für Schutzeinrichtungen an Standgerüst, als Dachfanggerüst DIN 4420-1, Schutzwand aus Netzen, Breite des Dach-/Deckenüberstandes über 0,3 bis 0,5 m.
Menge: 4150,000 mWo
Leistungsbereichkatalog: 001

**1.5.100 Aufbauen zusätzl. Gerüstlage 1Lage 2kN/m2 W06**
*** EP-Aufgliederung gefordert
STLB-Bau 2025-10 001
Aufbauen zusätzliche Gerüstlage, eine Gerüstlage,
für Standgerüste, längenorientiert, Lastklasse 3 (2 kN/m2), Breitenklasse W06, Belagverbreiterung wird gesondert vergütet, Ausführung zeitlich versetzt, Ausführung gemäß Zeichnung.
Menge: 210,000 m
Leistungsbereichkatalog: 001

**1.5.110 Abbauen zusätzl. Gerüstlage 1Lage 2kN/m2 W06**
*** EP-Aufgliederung gefordert
STLB-Bau 2025-10 001
Abbauen zusätzliche Gerüstlage, eine Gerüstlage,
für Standgerüste, längenorientiert, Lastklasse 3 (2 kN/m2), Breitenklasse W06, Belagverbreiterung wird gesondert vergütet, Ausführung zeitlich versetzt, Ausführung gemäß Zeichnung.
Menge: 210,000 m
Leistungsbereichkatalog: 001

**1.5.120 Gebrauchsüberlassung zusätzl. Gerüstlage 1Lage 2kN/m2 W06**
*** EP-Aufgliederung gefordert
STLB-Bau 2025-10 001
Gebrauchsüberlassung für zusätzliche Gerüstlage, eine Gerüstlage,
für Standgerüste, längenorientiert, Lastklasse 3 (2 kN/m2), Breitenklasse W06, Belagverbreiterung wird gesondert vergütet, Ausführung zeitlich versetzt, Ausführung gemäß Zeichnung.
Menge: 2100,000 mWo
Leistungsbereichkatalog: 001

#### Abschnitt 1.6 Umbaumaßnahmen Gerüst

**1.6.10 Umbauen Standgerüst längenorientiert, Aus- und Einbau Gerüstlagen einschließlich Konsolen und Seitenschutz**
Umbauen Standgerüst, längenorientiert, durch Aus- und Einbauen von Gerüstlagen, Konsolen einschl. Belag, Seitenschutz, an ausgewählten Gerüstlagen.
Menge: 50,000 m

**1.6.20 Stundenlohnarbeiten für Gerüstumbau**
Stundenlohnarbeiten (Mittellohn) für Umbau-, Anpassungs- und Ergänzungsarbeiten an bestehenden Arbeits- und Schutzgerüsten im Zuge von Bauablaufänderungen und nach Anweisung des Auftraggebers.
Die Leistungen umfassen insbesondere:
- Teilweiser Rückbau und Wiederaufbau von
- Gerüstkonstruktionen
- Umsetzen und Ergänzen von Gerüstbelägen, Seitenschutz, Diagonalen und Konsolen
- Anpassen der Gerüstkonstruktion an geänderte Bauzustände
- Herstellen und Anpassen von Absturzsicherungen und Schutzmaßnahmen
- Innerbetrieblicher Transport von Gerüstmaterial auf der Baustelle
- Nebenarbeiten, die zur ordnungsgemäßen Durchführung erforderlich sind

Die Abrechnung erfolgt nach tatsächlich geleisteten Stunden auf Grundlage von täglich zu führenden und vom Auftraggeber bestätigten Stundennachweisen.

Stundenlohnarbeiten dürfen nur nach vorheriger Anordnung durch den Auftraggeber ausgeführt werden.
Menge: 10,000 Std

**1.6.30 Zusätzliche An- und Abfahrt für Gerüstumbauarbeiten**
Vergütung für zusätzlich erforderliche An- und Abfahrten von Personal und Gerät zur Baustelle im Zusammenhang mit angeordneten Umbau-, Anpassungs- und Ergänzungsarbeiten an bestehenden Gerüsten.
Die Leistung wird nur vergütet, sofern:
- die An- und Abfahrt nicht im Rahmen der vertraglich geschuldeten Hauptleistung enthalten ist,
- sie gesondert durch den Auftraggeber angeordnet wurde,
- und ein gesonderter Baustelleneinsatz erforderlich ist.

Die Position umfasst insbesondere:
- An- und Abfahrt des eingesetzten Personals
- Mitführen von üblichen Werkzeugen und Kleingeräten
- Fahrzeiten sowie Transportkosten innerhalb der üblichen Arbeitszeitregelungen

Abrechnung erfolgt je Einsatz (Pauschale pro An- und Abfahrt) auf Grundlage von vom Auftraggeber bestätigten Nachweisen.
Mehrere Fahrten an einem Kalendertag werden nur vergütet, wenn sie jeweils gesondert angeordnet und erforderlich sind.
Menge: 1,000 St

#### Abschnitt 1.7 Gerüstüberprüfung/ Instandsetzung

**1.7.10 Prüfung Gerüst**
*** EP-Aufgliederung gefordert
STLB-Bau 2025-10 001
Prüfung des Gerüstes, Instandsetzung wird gesondert vergütet.
Menge: 5,000 St
Leistungsbereichkatalog: 001

**1.7.20 Instandsetzung Gerüst**
*** EP-Aufgliederung gefordert
STLB-Bau 2025-10 001
Instandsetzung des Gerüstes nach Prüfung, Prüfung wird gesondert vergütet.
Menge: 10,000 h
Leistungsbereichkatalog: 001
